# Revestiment de paviment decoratiu, sistema Weberfloor Design "WEBER"

- Propietat de l'arxiu: CYPE INGENIEROS, S.A.
- Format: FIEBDC-3/2002
- Divisa: EUR
- Costos indirectes: 3.00 %
- IVA: 21.00 %

## R Revestiments i extradossats

### RS Paviments

#### RSI Sistemes de paviments industrials i decoratius

**RSI230** m² Revestiment de paviment decoratiu, sistema Weberfloor Design "WEBER".
Revestiment de paviment industrial, realitzat sobre base de formigó endurit, amb el sistema Weberfloor Design "WEBER", apte per a habitatges, en interiors, mitjançant l'aplicació successiva de: emprimació reguladora de l'absorció, Weberprim TP05 "WEBER"; capa base de 10 mm d'espessor amb morter autoanivellant polimèric acolorit Weberfloor Design "WEBER", CT - C30 - F7 - RWA1 segons UNE-EN 13813, de color cendra, aplicat manualment; i capa de segellat amb vernís de poliuretà alifàtic, Weberfloor Aqua Protect 2C "WEBER", bicomponent amb base aquosa, sense dissolvents, acabat setinat, aplicada en tres mans.
Criteri de valoració econòmica: El preu no inclou la superfície suport ni l'execució i el segellat dels junts.
Inclou: Neteja de la superfície suport. Replanteig de les juntes i draps de treball. Aplicació de l'emprimació. Aplicació de la capa base. Aplicació de la capa de segellat. Neteja final del paviment.
Criteri d'amidament de projecte: Superfície mesurada en projecció horitzontal, segons documentació gràfica de Projecte.
Criteri de mesura d'obra: Es mesurarà, en projecció horitzontal, la superfície realment executada segons especificacions de Projecte.

| Codi | Ut | Descripció | Rendiment | Preu | Import |
|---|---|---|---|---|---|
| mt09moc005c | kg | Emprimació reguladora de l'absorció, Weberprim TP05 "WEBER", per a la fixació de suports disgregables i millorar l'adherència dels suports absorbents. (material) | 0.200 | 8.22 | 1.64 |
| mt47adw060e | kg | Morter autoanivellant polimèric acolorit Weberfloor Design "WEBER", CT - C30 - F7 - RWA1 segons UNE-EN 13813, de color cendra, compost per lligants hidràulics, àrids silicis i calcaris, resines polimèrics, additius orgànics i inorgànics i pigments naturals, per a aplicar amb llana. (material) | 16.700 | 1.96 | 32.73 |
| mt47adw091a | kg | Vernís de poliuretà alifàtic, Weberfloor Aqua Protect 2C "WEBER", bicomponent amb base aquosa, sense dissolvents, acabat setinat. (material) | 0.180 | 23.82 | 4.29 |
| op00tal020 |  | Trepant amb batedora. | 1.000 | 0.00 | 0.00 |
| mo121 | h | Oficial 1ª aplicador de paviments industrials. (mà d'obra) | 0.812 | 28.42 | 23.08 |
| mo122 | h | Ajudant aplicador de paviments industrials. (mà d'obra) | 0.812 | 25.28 | 20.53 |
| % | % | Costos directes complementaris | 2 % | 82.27 | 1.65 |
|  |  | Costos directes |  |  | 83.92 |
