# Segellat de junt en ambients humits

- Propietat de l'arxiu: CYPE INGENIEROS, S.A.
- Format: FIEBDC-3/2002
- Divisa: EUR
- Costos indirectes: 3.00 %
- IVA: 21.00 %

## H Acabaments i ajudes

### HS Segellats

#### HSH Locals humits

**HSH010** m Segellat de junt en ambients humits.
Segellat de junt en ambients humits, en aparells sanitaris, de 10 mm d'amplada i 10 mm de profunditat, amb silicona fungicida a base de polisiloxà, Webersil A500 "WEBER", color blanc.
Inclou: Preparació i neteja del junt. Segellat. Acabaments. Neteja final.
Criteri d'amidament de projecte: Longitud mesurada segons documentació gràfica de Projecte.
Criteri de mesura d'obra: Es mesurarà la longitud realment executada segons especificacions de Projecte.

| Codi | Ut | Descripció | Rendiment | Preu | Import |
|---|---|---|---|---|---|
| mt15sjw030e | U | Cartutx de 300 cm³ de silicona fungicida a base de polisiloxà, Webersil A500 "WEBER", color blanc, amb duresa Shore A aproximada de 25, segons UNE-EN ISO 868 i elongació a ruptura >= 800%, segons UNE-EN ISO 8339. (material) | 0.333 | 3.30 | 1.10 |
| mo113 | h | Peó ordinari construcció. (mà d'obra) | 0.069 | 20.49 | 1.41 |
| % | % | Costos directes complementaris | 2 % | 2.51 | 0.05 |
|  |  | Costos directes |  |  | 2.56 |
