# Enrajolat de mosaic de vidre

- Propietat de l'arxiu: CYPE INGENIEROS, S.A.
- Format: FIEBDC-3/2002
- Divisa: EUR
- Costos indirectes: 3.00 %
- IVA: 21.00 %

## R Revestiments i extradossats

### RS Paviments

#### RSG De rajoles ceràmiques

**RSG013** m² Enrajolat de mosaic de vidre.
Subministrament i execució de paviment mitjançant el mètode de col·locació en capa fina, de mosaic de vidre, de 2,5x2,5 cm, per ús interior; rebudes amb adhesiu cimentós d'enduriment normal, d'altes prestacions, C1 T, segons UNE-EN 12004, amb lliscament reduït Webercol Dur "WEBER", color gris, amb doble encolat i rejuntades amb morter de junts cimentós millorat, tipus CG2 W A, segons UNE-EN 13888, amb absorció d'aigua reduïda i resistència elevada a l'abrasió, Webercolor Junta Ancha "WEBER", color Blanco. Inclús talls i neteja, formació de juntes perimetrals contínues, d'amplada no menor de 5 mm, en els límits amb parets, pilars exempts i elevacions de nivell i, en el seu cas, juntes de partició i juntes estructurals o de dilatació existents en el suport.
Inclou: Neteja i comprovació de la superfície suport. Replanteig dels nivells d'acabat. Replanteig de la disposició de les peces i junts de moviment. Aplicació de l'adhesiu. Col·locació de les peces emprant plana de goma. Reblert de les juntes de moviment. Rejuntat. Eliminació i neteja del material sobrant. Neteja inicial del paviment al finalitzar l'obra.
Criteri d'amidament de projecte: Superfície útil, mesura segons documentació gràfica de Projecte. No s'ha incrementat l'amidament per trencaments i retallades, ja que en la descomposició s'ha considerat un 5% més de peces.
Criteri de mesura d'obra: Es mesurarà la superfície realment executada segons especificacions de Projecte.

| Codi | Ut | Descripció | Rendiment | Preu | Import |
|---|---|---|---|---|---|
| mt09mcw010d | kg | Adhesiu cimentós d'enduriment normal, d'altes prestacions, C1 T, segons UNE-EN 12004, amb lliscament reduït Webercol Dur "WEBER", color gris, a base de ciment gris, resina sintètica, àrids silicis i calcaris i additius orgànics i inorgànics, amb resistència a la immersió en aigua. (material) | 4.000 | 0.27 | 1.08 |
| mt19aaa015a1400 | m² | Mosaico decorativo de vidrio, per a revestiments interiors, 2,5x2,5 cm, sèrie llisa, de varis colors. (material) | 1.050 | 14.00 | 14.70 |
| mt09mcw050ha | kg | Morter de junts cimentós millorat, tipus CG2 W A, segons UNE-EN 13888, amb absorció d'aigua reduïda i resistència elevada a l'abrasió, Webercolor Junta Ancha "WEBER", color Blanco, compost de ciment, àrids calcaris, resines sintètiques, additius orgànics i inorgànics específics i pigments minerals, amb molt baix contingut de substàncies orgàniques volàtils (VOC), de enduriment sense retracció i impermeable a l'aigua, per a rejuntat de tot tipus de peces ceràmiques i pedres naturals, per junts de 3 a 15 mm. (material) | 0.380 | 1.00 | 0.38 |
| mo023 | h | Oficial 1ª enrajolador. (mà d'obra) | 0.484 | 27.50 | 13.31 |
| mo061 | h | Ajudant enrajolador. (mà d'obra) | 0.242 | 24.46 | 5.92 |
| % | % | Costos directes complementaris | 2 % | 35.39 | 0.71 |
|  |  | Costos directes |  |  | 36.10 |
