# Enrajolat de mosaic de gres

- Propietat de l'arxiu: CYPE Ingenieros S.A.
- Format: FIEBDC-3/2016
- Programa: Generador de preus de la construcció. CYPE Ingenieros, S.A.
- Data: 20/12/2022
- Divisa: EUR
- Costos indirectes: 3 %
- IVA: 21 %

## R Revestiments i extradossats

### RS Paviments

#### RSG De rajoles ceràmiques

**RSG012** m² Enrajolat de mosaic de gres.
Subministrament i execució de paviment mitjançant el mètode de col·locació en capa fina, mosaic de gres esmaltat, de 2,5x2,5 cm, 8 €/m², capacitat d'absorció d'aigua E<3%, grup BIb, segons UNE-EN 14411, amb resistència al lliscament Rd<=15 segons UNE 41901 EX i lliscabilitat classe 0 segons CTE; rebudes amb adhesiu cimentós d'enduriment normal, d'altes prestacions, C1 T, segons UNE-EN 12004, amb lliscament reduït Webercol Dur "WEBER", color gris, amb doble encolat i rejuntades amb morter de junts cimentós millorat, tipus CG2 W A, segons UNE-EN 13888, amb absorció d'aigua reduïda i resistència elevada a l'abrasió, Webercolor Junta Ancha "WEBER", color Blanco. Inclús talls i neteja, formació de juntes perimetrals contínues, d'amplada no menor de 5 mm, en els límits amb parets, pilars exempts i elevacions de nivell i, en el seu cas, juntes de partició i juntes estructurals o de dilatació existents en el suport.
Inclou: Neteja i comprovació de la superfície suport. Replanteig dels nivells d'acabat. Replanteig de la disposició de les peces i junts de moviment. Aplicació de l'adhesiu. Col·locació de les peces emprant plana de goma. Reblert de les juntes de moviment. Rejuntat. Eliminació i neteja del material sobrant. Neteja inicial del paviment al finalitzar l'obra.
Criteri d'amidament de projecte: Superfície útil, mesura segons documentació gràfica de Projecte. No s'ha incrementat l'amidament per trencaments i retallades, ja que en la descomposició s'ha considerat un 5% més de peces.
Criteri de mesura d'obra: Es mesurarà la superfície realment executada segons especificacions de Projecte.

| Codi | Ut | Descripció | Rendiment | Preu | Import |
|---|---|---|---|---|---|
| mt09mcw010d | kg | Adhesiu cimentós d'enduriment normal, d'altes prestacions, C1 T, segons UNE-EN 12004, amb lliscament reduït Webercol Dur "WEBER", color gris, a base de ciment gris, resina sintètica, àrids silicis i calcaris i additius orgànics i inorgànics, amb resistència a la immersió en aigua. (material) | 4 | 0.27 | 1.080 |
| mt18bde015a800 | m² | Mosaic de gres esmaltat, 2,5x2,5 cm, 8,00€/m², capacitat d'absorció d'aigua E>0,3%, grup BIb, segons UNE-EN 14411, resistència al lliscament Rd<=15 segons UNE 41901 EX, lliscabilitat classe 0 segons CTE. (material) | 1.05 | 8 | 8.400 |
| mt09mcw050ha | kg | Morter de junts cimentós millorat, tipus CG2 W A, segons UNE-EN 13888, amb absorció d'aigua reduïda i resistència elevada a l'abrasió, Webercolor Junta Ancha "WEBER", color Blanco, compost de ciment, àrids calcaris, resines sintètiques, additius orgànics i inorgànics específics i pigments minerals, amb molt baix contingut de substàncies orgàniques volàtils (VOC), de enduriment sense retracció i impermeable a l'aigua, per a rejuntat de tot tipus de peces ceràmiques i pedres naturals, per junts de 3 a 15 mm. (material) | 0.384 | 1 | 0.384 |
| mo023 | h | Oficial 1ª enrajolador. (mà d'obra) | 0.484 | 27.5 | 13.310 |
| mo061 | h | Ajudant enrajolador. (mà d'obra) | 0.242 | 24.46 | 5.919 |
| % | % | Costos directes complementaris | 2 % | 29.093 | 0.582 |
|  |  | Costos directes |  |  | 29.675 |

Residus:
- col·locació: mt09mcw010d; factor de residu 0.07
- col·locació: mt18bde015a800; factor de residu 0.0685579
- col·locació: mt09mcw050ha; factor de residu 0.07

## Recursos

**mt09mcw010d** kg Adhesiu cimentós d'enduriment normal
Dades tècniques: Cost energètic 4.091 MJ; Emissió de CO2 0.394 kg; Codi LER 17 09 04; Massa de l'element 1 kg; Volum 0.000667 m3
Residus:
- embalatge: re170203 Plàstic. (component de residu); rendiment 0.003 kg; Codi LER 17 02 03; Massa de l'element 1 kg; Volum 0.001667 m3

**mt18bde015a800** m² Mosaic de gres esmaltat
Dades tècniques: Cost energètic 234.353 MJ; Emissió de CO2 11.512 kg; Codi LER 17 01 03; Massa de l'element 20 kg; Volum 0.016 m3
Residus:
- embalatge: re150101 Envasos de paper i cartró. (component de residu); rendiment 0.18 kg; Codi LER 15 01 01; Massa de l'element 1 kg; Volum 0.001333 m3
- embalatge: re170201 Fusta. (component de residu); rendiment 0.022 kg; Codi LER 17 02 01; Massa de l'element 1 kg; Volum 0.000909 m3

**mt09mcw050ha** kg Morter de junts cimentós millorat
Dades tècniques: Cost energètic 7.725 MJ; Emissió de CO2 0.576 kg; Codi LER 17 09 04; Massa de l'element 1 kg; Volum 0.000667 m3
Residus:
- embalatge: re150101 Envasos de paper i cartró; rendiment 0.02 kg
- embalatge: re170201 Fusta; rendiment 0.005 kg
- embalatge: re170203 Plàstic; rendiment 0.008 kg
