# Revestiment d´esglaó d´escala exterior, amb peces de gres rústic. Col·locació en capa fina

- Propietat de l'arxiu: CYPE INGENIEROS, S.A.
- Format: FIEBDC-3/2002
- Divisa: EUR
- Costos indirectes: 3.00 %
- IVA: 21.00 %

## R Revestiments i extradossats

### RE Esglaons

#### REG De peces ceràmiques

**REG230** m Revestiment d´esglaó d´escala exterior, amb peces de gres rústic. Col·locació en capa fina.
Revestiment d'esglaó d'escala exterior, amb peces de gres rústic, format per petjada amb cantell arrodonit, i davanter, gamma mitja, capacitat d'absorció d'aigua E<3%, grup AI, segons UNE-EN 14411, amb resistència al lliscament Rd>45 segons UNE-EN 16165 i lliscabilitat classe 3 segons CTE. COL·LOCACIÓ: en capa fina i mitjançant encolat simple amb adhesiu cimentós d'enduriment normal, d'altes prestacions, C1 T, segons UNE-EN 12004, amb lliscament reduït Webercol Dur "WEBER", color gris. REJUNTAT: amb morter de junts cimentós millorat, tipus CG2 W A, segons UNE-EN 13888, amb absorció d'aigua reduïda i resistència elevada a l'abrasió, Webercolor Premium "WEBER", color Blanco, en junts de 2 mm d'espessor.
Inclou: Replanteig de les peces. Formació d'encastaments en cantonades i racons. Humectació de l'esglaonat. Col·locació amb morter de ciment. Estesa de cordills. Col·locació de les peces. Lliscat de la contrapetja. Neteja del tram.
Criteri d'amidament de projecte: Longitud de l'aresta formada per l'estesa i la davanter, mesurada segons documentació gràfica de Projecte.
Criteri de mesura d'obra: Es mesurarà en l'aresta d'intersecció entre estesa i davanter, la longitud realment executada segons especificacions de Projecte.

| Codi | Ut | Descripció | Rendiment | Preu | Import |
|---|---|---|---|---|---|
| mt09mcw010d | kg | Adhesiu cimentós d'enduriment normal, d'altes prestacions, C1 T, segons UNE-EN 12004, amb lliscament reduït Webercol Dur "WEBER", color gris, a base de ciment gris, resina sintètica, àrids silicis i calcaris i additius orgànics i inorgànics, amb resistència a la immersió en aigua. (material) | 1.350 | 0.33 | 0.45 |
| mt18bdr105ud | m | Petjada de gres rústic amb cantell arrodonit, gamma mitja, capacitat d'absorció d'aigua E<3%, grup AI, segons UNE-EN 14411, amb resistència al lliscament Rd>45 segons UNE-EN 16165 i lliscabilitat classe 3 segons CTE; determinació de la resistència a la gelada, segons UNE-EN ISO 10545-12; determinació de la resistència al xoc tèrmic, segons UNE-EN ISO 10545-9. (material) | 1.050 | 18.20 | 19.11 |
| mt18bdr106Bd | m | Davanter de gres rústic, gamma mitja, capacitat d'absorció d'aigua E<3%, grup AI, segons UNE-EN 14411; determinació de la resistència a la gelada, segons UNE-EN ISO 10545-12; determinació de la resistència al xoc tèrmic, segons UNE-EN ISO 10545-9. (material) | 1.050 | 6.15 | 6.46 |
| mt18acc100a | U | Kit de creuetes de PVC per garantir un gruix dels junts entre peces d'entre 1 i 20 mm, en revestiments i paviments ceràmics. (material) | 0.047 | 2.40 | 0.11 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 0.042 | 2.26 | 0.09 |
| mo023 | h | Oficial 1ª enrajolador. (mà d'obra) | 0.719 | 29.67 | 21.33 |
| mo061 | h | Ajudant enrajolador. (mà d'obra) | 0.360 | 26.39 | 9.50 |
| % | % | Costos directes complementaris | 2 % | 57.05 | 1.14 |
|  |  | Costos directes |  |  | 58.19 |
