# Xemeneia francesa

- Propietat de l'arxiu: CYPE Ingenieros S.A.
- Format: FIEBDC-3/2016
- Programa: Generador de preus de la construcció. CYPE Ingenieros, S.A.
- Data: 30/09/2024
- Divisa: EUR
- Costos indirectes: 3 %
- IVA: 21 %

## I Instal·lacions

### IC Calefacció, refrigeració, climatització i A.C.S.

#### ICH Xemeneies, llars, cuines, cassets insertables i estufes

**ICH010** U Xemeneia francesa.
Execució de xemeneia de foc obert o xemeneia francesa, realitzada "in situ", composta de llar oberta de fàbrica de totxana ceràmica refractaria de 23x6x6 cm, rebuda amb morter refractari Webertec Foc "WEBER", tipus G, segons UNE-EN 998-2, compost per cimento aluminós, additius i àrids silicis, i campana de fàbrica de totxana ceràmica buida fins el forjat, rebuda amb morter de ciment, industrial, M-5, amb cambra. Inclús tallafocs de xapa d'acer regulable i revestiment posterior de la cambra i conducte de fums amb una primera capa de guarnit amb pasta de guix de construcció B1 i una segona capa de lliscat amb pasta de guix d'aplicació en capa fina C6, sense incloure el subministrament ni la col·locació dels materials que formen el revestiment decoratiu de la llar i constitueixen el cos de la xemeneia ni el conducte per a evacuació dels productes de la combustió. Totalment muntada i amb connexions establertes.
Inclou: Replanteig i traçat en el sostre dels envans a realitzar. Col·locació de les peces per filades a nivell. Repàs de juntes i neteja. Formació de càmera i conducte d'evacuació dels productes de la combustió fins al forjat. Preparació del suport que es revestirà. Pastat del guix gruixut. Estesa de la pasta de guix gruixut. Pastat del guix fi. Regularització del revestiment mitjançant l'execució del lliscat, estenent la pasta de guix fi sobre el parament referit. Connexió al conducte d'evacuació.
Criteri d'amidament de projecte: Nombre d'unitats previstes, segons documentació gràfica de Projecte.
Criteri de mesura d'obra: Es mesurarà el nombre d'unitats realment executades segons especificacions de Projecte.

| Codi | Ut | Descripció | Rendiment | Preu | Import |
|---|---|---|---|---|---|
| mt05bre010b | U | Pitxolí refractari, 23x6,5x6,5 cm, segons UNE-EN 771-1. (material) | 425 | 0.87 | 369.750 |
| mt09moc150c | kg | Morter refractari Webertec Foc "WEBER", tipus G, segons UNE-EN 998-2, compost per cimento aluminós, additius i àrids silicis. (material) | 0.161 | 0.71 | 0.114 |
| mt04lcc010a | U | Maó ceràmic buit (maó), per revestir, 29x14x4 cm, per a ús en fàbrica protegida (peça P), densitat 860 kg/m³, segons UNE-EN 771-1. (material) | 90 | 0.29 | 26.100 |
| mt04lcc010c | U | Maó ceràmic buit (totxana), per revestir, 29x14x9 cm, per a ús en fàbrica protegida (peça P), densitat 805 kg/m³, segons UNE-EN 771-1. (material) | 16 | 0.35 | 5.600 |
| mt08aaa010a | m³ | Aigua. (material) | 0.054 | 1.5 | 0.081 |
| mt09mif010ca | t | Morter industrial per a obra de paleta, de ciment, color gris, categoria M-5 (resistència a compressió 5 N/mm²), subministrat en sacs, segons UNE-EN 998-2. (material) | 0.297 | 53.48 | 15.884 |
| mt09pye010a | m³ | Pasta de guix per l'aplicació en capa fina C6, segons UNE-EN 13279-1. (material) | 0.03 | 166.7 | 5.001 |
| mt09pye010b | m³ | Pasta de guix de construcció B1, segons UNE-EN 13279-1. (material) | 0.17 | 148.5 | 25.245 |
| mt38www020 | U | Tallafocs regulable de xapa d'acer. (material) | 1 | 54.85 | 54.850 |
| mt38www010 | U | Material auxiliar per instal·lacions de calefacció. (material) | 2 | 1.68 | 3.360 |
| mo020 | h | Oficial 1ª construcció. (mà d'obra) | 26.375 | 28.42 | 749.578 |
| mo113 | h | Peó ordinari construcció. (mà d'obra) | 27.321 | 23.81 | 650.513 |
| mo033 | h | Oficial 1ª guixer. (mà d'obra) | 2.638 | 28.42 | 74.972 |
| mo071 | h | Ajudant guixer. (mà d'obra) | 1.319 | 25.28 | 33.344 |
| % | % | Costos directes complementaris | 2 % | 2014.392 | 40.288 |
|  |  | Costos directes |  |  | 2054.680 |

Residus:
- col·locació: mt05bre010b Pitxolí refractari, 23x6,5x6,5 cm, segons UNE-EN 771-1; factor de residu 0.009
- col·locació: mt09moc150c; factor de residu 0.0063
- col·locació: mt04lcc010a; factor de residu 0.04494
- col·locació: mt04lcc010c; factor de residu 0.0310799
- col·locació: mt09mif010ca; factor de residu 0.0189
- col·locació: mt09pye010a Pasta de guix per l'aplicació en capa fina C6, segons UNE-EN 13279-1; factor de residu 0.015
- col·locació: mt09pye010b Pasta de guix de construcció B1, segons UNE-EN 13279-1; factor de residu 0.015

## Recursos

**mt05bre010b** U Pitxolí refractari, 23x6,5x6,5 cm, segons UNE-EN 771-1
Dades tècniques: Cost energètic 26.208 MJ; Emissió de CO2 1.250 kg; Codi LER 17 01 02; Massa de l'element 2.2 kg; Volum 0.00176 m3
Residus:
- embalatge: re170201 Fusta. (component de residu); rendiment 0.005 kg; Codi LER 17 02 01; Massa de l'element 1 kg; Volum 0.000909 m3
- embalatge: re170203 Plàstic. (component de residu); rendiment 0.001 kg; Codi LER 17 02 03; Massa de l'element 1 kg; Volum 0.001667 m3

**mt09moc150c** kg Morter refractari Webertec Foc "WEBER"
Dades tècniques: Cost energètic 2.394 MJ; Emissió de CO2 0.194 kg; Codi LER 17 01 01; Massa de l'element 1 kg; Volum 0.000667 m3
Residus:
- embalatge: re150101 Envasos de paper i cartró. (component de residu); rendiment 0.014 kg; Codi LER 15 01 01; Massa de l'element 1 kg; Volum 0.001333 m3
- embalatge: re170201 Fusta; rendiment 0.001 kg
- embalatge: re170203 Plàstic; rendiment 0.003 kg

**mt04lcc010a** U Maó ceràmic buit (maó)
Dades tècniques: Cost energètic 5.565 MJ; Emissió de CO2 0.322 kg; Codi LER 17 01 02; Massa de l'element 1.4 kg; Volum 0.00112 m3
Residus:
- embalatge: re170201 Fusta; rendiment 0.01 kg
- embalatge: re170203 Plàstic; rendiment 0.001 kg

**mt04lcc010c** U Maó ceràmic buit (totxana)
Dades tècniques: Cost energètic 10.600 MJ; Emissió de CO2 0.684 kg; Codi LER 17 01 02; Massa de l'element 2.94 kg; Volum 0.002352 m3
Residus:
- embalatge: re170201 Fusta; rendiment 0.014 kg
- embalatge: re170203 Plàstic; rendiment 0.001 kg

**mt08aaa010a** m³ Aigua
Dades tècniques: Cost energètic 60.000 MJ; Emissió de CO2 30.000 kg

**mt09mif010ca** t Morter industrial per a obra de paleta
Dades tècniques: Cost energètic 2050.870 MJ; Emissió de CO2 177.583 kg; Codi LER 17 01 01; Massa de l'element 1000 kg; Volum 0.666667 m3
Residus:
- embalatge: re150101 Envasos de paper i cartró; rendiment 8.571 kg
- embalatge: re170201 Fusta; rendiment 0.463 kg
- embalatge: re170203 Plàstic; rendiment 0.241 kg

**mt09pye010a** m³ Pasta de guix per l'aplicació en capa fina C6, segons UNE-EN 13279-1
Dades tècniques: Cost energètic 3829.241 MJ; Emissió de CO2 183.696 kg; Codi LER 17 08 02; Massa de l'element 1150 kg; Volum 1.15 m3
Residus:
- embalatge: re150101 Envasos de paper i cartró; rendiment 9 kg
- embalatge: re170201 Fusta; rendiment 0.421 kg
- embalatge: re170203 Plàstic; rendiment 0.9 kg

**mt09pye010b** m³ Pasta de guix de construcció B1, segons UNE-EN 13279-1
Dades tècniques: Cost energètic 3829.241 MJ; Emissió de CO2 183.696 kg; Codi LER 17 08 02; Massa de l'element 1150 kg; Volum 1.15 m3
Residus:
- embalatge: re150101 Envasos de paper i cartró; rendiment 9 kg
- embalatge: re170201 Fusta; rendiment 0.421 kg
- embalatge: re170203 Plàstic; rendiment 0.9 kg
