# Morter monocapa

- Propietat de l'arxiu: CYPE Ingenieros S.A.
- Format: FIEBDC-3/2016
- Programa: Generador de preus de la construcció. CYPE Ingenieros, S.A.
- Data: 30/09/2024
- Divisa: EUR
- Costos indirectes: 3 %
- IVA: 21 %

## R Revestiments i extradossats

### RQ Sistemes monocapa industrials

#### RQO Morters monocapa

**RQO010** m² Morter monocapa.
Formació en façanes de revestiment continu de 15 mm de gruix, impermeable a l'aigua de pluja, amb morter monocapa Weberpral Arid "WEBER", acabat amb pedra projectada, color a escollir, gamma Estándar, tipus OC CSIII W1 segons UNE-EN 998-1, compost de ciment blanc, calç, àrids de granulometria compensada, additius orgànics i inorgànics i pigments minerals. Aplicat manualment sobre una superfície de maó ceràmic, maó o bloc de formigó o bloc ceràmic alleugerit. Inclús preparació de la superfície suport, col·locació de malla de fibra de vidre antiàlcalis, Webertherm Malla 200 "WEBER", de 7x6,5 mm de llum de malla, 195 g/m² de massa superficial i 0,65 mm de gruix per a reforç de trobaments entre materials diferents i en els fronts de forjat, en un 20% de la superfície del parament, formació de junts, racons, mestres, arestes, queixals, brancals i llindes, acabats en les trobades amb paraments, revestiments o altres elements rebuts en la seva superfície.
Inclou: Preparació de la superfície suport. Especejament dels panys de treball. Arestat i realització de juntes. Preparació del morter monocapa. Aplicació del morter monocapa. Reglejat i allisat del revestiment. Acabat superficial. Repassos i neteja final.
Criteri d'amidament de projecte: Superfície mesurada segons documentació gràfica de Projecte, deduint els buits de superfície major de 3 m² i incloent el desenvolupament dels queixals.
Criteri de mesura d'obra: Es mesurarà la superfície realment executada segons especificacions de Projecte, deduint els buits de superfície major de 3 m² i incloent el desenvolupament dels queixals.

| Codi | Ut | Descripció | Rendiment | Preu | Import |
|---|---|---|---|---|---|
| mt28moc010qg | kg | Morter monocapa Weberpral Arid "WEBER", acabat amb pedra projectada, color a escollir, gamma Estándar, tipus OC CSIII W1 segons UNE-EN 998-1, compost de ciment blanc, calç, àrids de granulometria compensada, additius orgànics i inorgànics i pigments minerals. (material) | 19.5 | 0.57 | 11.115 |
| mt28mon020b | kg | Àrid de marbre, procedent de trituració, per projectar sobre morter, de granulometria compresa entre 5 i 9 mm. (material) | 15 | 0.37 | 5.550 |
| mt28maw050j | m² | Malla de fibra de vidre antiàlcalis, Webertherm Malla 200 "WEBER", de 7x6,5 mm de llum de malla, 195 g/m² de massa superficial, 0,65 mm de gruix i de 0,11x50 m, per armar morters. (material) | 0.21 | 1.93 | 0.405 |
| mt28mon030 | m | Rivet de PVC. (material) | 0.75 | 0.35 | 0.263 |
| mt28mon050 | m | Perfil de PVC rígid per a formació d'arestes a revestiments de morter monocapa. (material) | 1.25 | 0.37 | 0.463 |
| mt27wav020a | m | Cinta adhesiva de pintor, de 25 mm d'amplada. (material) | 1 | 0.1 | 0.100 |
| mo039 | h | Oficial 1ª revocador. (mà d'obra) | 0.456 | 28.42 | 12.960 |
| mo111 | h | Peó especialitzat revocador. (mà d'obra) | 0.252 | 25.02 | 6.305 |
| % | % | Costos directes complementaris | 4 % | 37.161 | 1.486 |
|  |  | Costos directes |  |  | 38.647 |

Residus:
- col·locació: mt28moc010qg; factor de residu 0.018685
- col·locació: mt28mon020b Àrid de marbre, procedent de trituració, per projectar sobre morter, de granulometria compresa entre 5 i 9 mm; factor de residu 0.009
- col·locació: mt28maw050j; factor de residu 0.055
- col·locació: mt28mon030 Rivet de PVC; factor de residu 0.08
- col·locació: mt28mon050 Perfil de PVC rígid per a formació d'arestes a revestiments de morter monocapa; factor de residu 0.056
- col·locació: mt27wav020a Cinta adhesiva de pintor, de 25 mm d'amplada; factor de residu 0.0441176

## Recursos

**mt28moc010qg** kg Morter monocapa Weberpral Arid "WEBER"
Dades tècniques: Cost energètic 3.340 MJ; Emissió de CO2 0.250 kg; Codi LER 17 01 01; Massa de l'element 1 kg; Volum 0.000667 m3

**mt28mon020b** kg Àrid de marbre, procedent de trituració, per projectar sobre morter, de granulometria compresa entre 5 i 9 mm
Dades tècniques: Cost energètic 0.075 MJ; Emissió de CO2 0.004 kg; Codi LER 01 04 08; Massa de l'element 1 kg; Volum 0.000667 m3

**mt28maw050j** m² Malla de fibra de vidre antiàlcalis
Dades tècniques: Cost energètic 15.950 MJ; Emissió de CO2 0.784 kg; Codi LER 17 02 03; Massa de l'element 0.195 kg; Volum 0.000325 m3
Residus:
- embalatge: re170203 Plàstic. (component de residu); rendiment 0.024 kg; Codi LER 17 02 03; Massa de l'element 1 kg; Volum 0.001667 m3

**mt28mon030** m Rivet de PVC
Dades tècniques: Cost energètic 12.316 MJ; Emissió de CO2 0.035 kg; Codi LER 17 02 03; Massa de l'element 0.07 kg; Volum 0.000117 m3
Residus:
- embalatge: re150101 Envasos de paper i cartró. (component de residu); rendiment 0.018 kg; Codi LER 15 01 01; Massa de l'element 1 kg; Volum 0.001333 m3
- embalatge: re170201 Fusta. (component de residu); rendiment 0.052 kg; Codi LER 17 02 01; Massa de l'element 1 kg; Volum 0.000909 m3
- embalatge: re170203 Plàstic; rendiment 0.003 kg

**mt28mon050** m Perfil de PVC rígid per a formació d'arestes a revestiments de morter monocapa
Dades tècniques: Cost energètic 3.294 MJ; Emissió de CO2 0.351 kg; Codi LER 17 02 03; Massa de l'element 0.07 kg; Volum 0.000117 m3
Residus:
- embalatge: re170203 Plàstic; rendiment 0.002 kg

**mt27wav020a** m Cinta adhesiva de pintor, de 25 mm d'amplada
Dades tècniques: Cost energètic 0.002 MJ; Emissió de CO2 0.003 kg; Codi LER 20 01 01; Massa de l'element 0.0034 kg; Volum 0.000005 m3
