# Reblert i anivellació amb morter tipus Grout

- Propietat de l'arxiu: CYPE INGENIEROS, S.A.
- Format: FIEBDC-3/2002
- Divisa: EUR
- Costos indirectes: 3.00 %
- IVA: 21.00 %

## E Estructures

### EH Formigó armat

#### EHY Reparacions

**EHY080** m² Reblert i anivellació amb morter tipus Grout.
Reblert i anivellació de 5 mm de gruix amb morter cimentós fluid d'altes prestacions mecàniques i de retracció compensada, Webertec Grout 600 "WEBER", amb una resistència a compressió a 28 dies major o igual a 60 N/mm², sobre la superfície d'un element estructural de formigó endurit.
Inclou: Replanteig. Neteja de la superfície suport. Preparació de la mescla. Abocament de la capa de morter. Cura del morter. Neteja de les restes generades.
Criteri d'amidament de projecte: Superfície mesurada segons documentació gràfica de Projecte.
Criteri de mesura d'obra: Es mesurarà la superfície realment executada segons especificacions de Projecte.

| Codi | Ut | Descripció | Rendiment | Preu | Import |
|---|---|---|---|---|---|
| mt09rew080a | kg | Morter cimentós fluid d'altes prestacions mecàniques i de retracció compensada, Webertec Grout 600 "WEBER", amb una resistència a compressió a 28 dies major o igual a 60 N/mm², compost de ciment, additius especials i àrids seleccionats, per a ús general, per a ancoratges i reblert de 2 a 30 mm de gruix, segons UNE-EN 1504-6. (material) | 9.750 | 0.53 | 5.17 |
| mt08aaa010a | m³ | Aigua. (material) | 0.010 | 1.50 | 0.02 |
| mo020 | h | Oficial 1ª construcció. (mà d'obra) | 0.318 | 28.42 | 9.04 |
| mo113 | h | Peó ordinari construcció. (mà d'obra) | 0.318 | 23.81 | 7.57 |
| % | % | Costos directes complementaris | 2 % | 21.80 | 0.44 |
|  |  | Costos directes |  |  | 22.24 |
