# Forjat de biguetes de fusta i entrebigat amb llata i maons ceràmics col·locats per taula

- Propietat de l'arxiu: CYPE INGENIEROS, S.A.
- Format: FIEBDC-3/2002
- Divisa: EUR
- Costos indirectes: 3.00 %
- IVA: 21.00 %

## E Estructures

### EM Fusta

#### EMF Sostres

**EMF040** m² Forjat de biguetes de fusta i entrebigat amb llata i maons ceràmics col·locats per taula.
Forjat tradicional amb un intereix de 50 cm, compost per biguetes de fusta serrada de pi silvestre (Pinus sylvestris) procedent d'Espanya amb certificat PEFC, de 70x70 mm de secció, classe resistent C18 segons UNE-EN 338 i UNE-EN 1912, qualitat estructural ME-2 segons UNE 56544; per a classe d'ús 1 segons UNE-EN 335, amb protecció davant d'agents biòtics que es correspon amb la classe de penetració NP1 segons UNE-EN 351-1, amb acabat raspallat col·locades mitjançant recolzament sobre element estructural; entrebigat compost de llates de fusta serrada de pi silvestre (Pinus sylvestris) procedent d'Espanya amb certificat PEFC, de 70x30 mm de secció, classe resistent C18 segons UNE-EN 338 i UNE-EN 1912, qualitat estructural ME-2 segons UNE 56544; per a classe d'ús 1 segons UNE-EN 335, amb protecció davant d'agents biòtics que es correspon amb la classe de penetració NP1 segons UNE-EN 351-1, amb acabat raspallat, sobre les que recolza un tauler de maons ceràmics cara vista massissos d'elaboració manual, tipus teular, color vermell, 24x11,5x3,5 cm, col·locats per post; i malla electrosoldada ME 20x20 Ø 5-5 B 500 T 6x2,20 UNE-EN 10080, en capa de compressió de 4 cm de gruix de formigó lleuger HL-25/B/10/XC2, densitat entre 1200 i 1500 kg/m³, (quantitat mínima de ciment 275 kg/m³), fabricat en central, i abocament amb cubilot; apuntalament i desapuntalament de les biguetes. Inclús, filferro de lligar, separadors, elements de lligat de biguetes i cèrcols perimetrals de planta i buits.
Inclou: Preparació del perímetre de recolzament de les biguetes. Replanteig i col·locació en sec de les biguetes. Apuntalament. Resolució del recolzament sobre l'element estructural. Disposició de llates clavades a les biguetes. Formació del tauler de maó massís. Col·locació de la malla electrosoldada. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 6.32 | 0.25 |
| mt50spa101 | kg | Claus d'acer. (material) | 0.045 | 1.87 | 0.08 |
| mt50spa081a | U | Puntal metàl·lic telescòpic, de fins a 3 m d'altura. (material) | 0.013 | 19.25 | 0.25 |
| mt07mee100gai1baa | m³ | Fusta serrada de pi silvestre (Pinus sylvestris) procedent d'Espanya amb certificat PEFC, per biguetes, de fins a 5 m de longitud, de 70x70 mm de secció, classe resistent C18 segons UNE-EN 338 i UNE-EN 1912, qualitat estructural ME-2 segons UNE 56544; per a classe d'ús 1 segons UNE-EN 335, amb protecció davant d'agents biòtics que es correspon amb la classe de penetració NP1 segons UNE-EN 351-1, amb acabat raspallat. (material) | 0.010 | 654.84 | 6.55 |
| mt07emr111b | U | Clau, de 4 mm de diàmetre i 50 mm de longitud, d'acer galvanitzat d'alta adherència. (material) | 4.000 | 0.09 | 0.36 |
| mt07mee100iah1baa | m³ | Fusta serrada de pi silvestre (Pinus sylvestris) procedent d'Espanya amb certificat PEFC, per a llates, de fins a 5 m de longitud, de 70x30 mm de secció, classe resistent C18 segons UNE-EN 338 i UNE-EN 1912, qualitat estructural ME-2 segons UNE 56544; per a classe d'ús 1 segons UNE-EN 335, amb protecció davant d'agents biòtics que es correspon amb la classe de penetració NP1 segons UNE-EN 351-1, amb acabat raspallat. (material) | 0.009 | 654.84 | 5.89 |
| mt05mte010a | U | Maó ceràmic cara vista massís d'elaboració manual (teular), color vermell, 24x11,5x3,5 cm, per a ús en fàbrica no protegida (peça U), densitat 1850 kg/m³, segons UNE-EN 771-1. (material) | 37.800 | 0.60 | 22.68 |
| mt09mif010ca | t | Morter industrial per a obra de paleta, de ciment, color gris, categoria M-5 (resistència a compressió 5 N/mm²), subministrat en sacs, segons UNE-EN 998-2. (material) | 0.005 | 53.48 | 0.27 |
| mt07aco020m | U | Separador homologat per malla electrosoldada. (material) | 1.000 | 0.09 | 0.09 |
| mt07ame010d | m² | Malla electrosoldada ME 20x20 Ø 5-5 B 500 T 6x2,20 UNE-EN 10080. (material) | 1.100 | 2.52 | 2.77 |
| mt08var050 | kg | Filferro galvanitzat per a lligar, de 1,30 mm de diàmetre. (material) | 0.017 | 1.50 | 0.03 |
| mt10hes050psa | m³ | Formigó lleuger HLA-25/B/10/XC2, d'entre 1200 i 1500 kg/m³ de densitat, quantitat mínima de ciment 275 kg/m³, fabricat en central. (material) | 0.042 | 146.58 | 6.16 |
| op00cla010 |  | Clavadora pneumàtica. | 1.000 | 0.00 | 0.00 |
| op00cep010 |  | Garlopa. | 1.000 | 0.00 | 0.00 |
| au00auh040 |  | Vibrador de formigó, elèctric. | 1.000 | 0.00 | 0.00 |
| au00auh010 |  | Cubilot. | 1.000 | 0.00 | 0.00 |
| mo048 | h | Oficial 1ª muntador d'estructura de fusta. (mà d'obra) | 0.078 | 28.39 | 2.21 |
| mo095 | h | Ajudant muntador d'estructura de fusta. (mà d'obra) | 0.039 | 25.25 | 0.98 |
| mo020 | h | Oficial 1ª construcció. (mà d'obra) | 1.108 | 28.42 | 31.49 |
| mo113 | h | Peó ordinari construcció. (mà d'obra) | 0.694 | 23.81 | 16.52 |
| mo044 | h | Oficial 1ª encofrador. (mà d'obra) | 0.148 | 28.39 | 4.20 |
| mo091 | h | Ajudant encofrador. (mà d'obra) | 0.148 | 25.25 | 3.74 |
| mo043 | h | Oficial 1ª ferrallista. (mà d'obra) | 0.035 | 28.39 | 0.99 |
| mo090 | h | Ajudant ferrallista. (mà d'obra) | 0.035 | 25.25 | 0.88 |
| mo045 | h | Oficial 1ª estructurista, en treballs de posada en obra del formigó. (mà d'obra) | 0.012 | 28.39 | 0.34 |
| mo092 | h | Ajudant estructurista, en treballs de posada en obra del formigó. (mà d'obra) | 0.050 | 25.25 | 1.26 |
| % | % | Costos directes complementaris | 2 % | 107.99 | 2.16 |
|  |  | Costos directes |  |  | 110.15 |
