# Reparació de paviment industrial en zones localitzades, amb morter de ciment "WEBER"

- Propietat de l'arxiu: CYPE INGENIEROS, S.A.
- Format: FIEBDC-3/2002
- Divisa: EUR
- Costos indirectes: 3.00 %
- IVA: 21.00 %

## R Revestiments i extradossats

### RS Paviments

#### RSI Sistemes de paviments industrials i decoratius

**RSI500** m² Reparació de paviment industrial en zones localitzades, amb morter de ciment "WEBER".
Reparació de paviment industrial en zones localitzades, d'àrees de trànsit rodat intens, en exteriors, amb capa de morter de ciment d'enduriment ràpid Weberfloor 4045 "WEBER", CT - C30 - F7 segons UNE-EN 13813, de 10 mm d'espessor, prèvia aplicació d'emprimació reguladora de l'absorció, Weberprim TP05 "WEBER".
Criteri de valoració econòmica: El preu no inclou la preparació de la superfície suport ni el revestiment.
Inclou: Aplicació de l'emprimació. Aplicació de la capa de morter.
Criteri d'amidament de projecte: Superfície mesurada en projecció horitzontal, segons documentació gràfica de Projecte.
Criteri de mesura d'obra: Es mesurarà, en projecció horitzontal, la superfície realment executada segons especificacions de Projecte.

| Codi | Ut | Descripció | Rendiment | Preu | Import |
|---|---|---|---|---|---|
| mt09moc005c | kg | Emprimació reguladora de l'absorció, Weberprim TP05 "WEBER", per a la fixació de suports disgregables i millorar l'adherència dels suports absorbents. (material) | 0.200 | 8.22 | 1.64 |
| mt09moc110a | kg | Morter de ciment d'enduriment ràpid Weberfloor 4045 "WEBER", CT - C30 - F7 segons UNE-EN 13813, compost per lligants hidràulics, resines polimèrics, àrids silicis i additius orgànics i inorgànics, per a espessors de 1 a 50 mm. (material) | 16.000 | 2.17 | 34.72 |
| mo031 | h | Oficial 1ª aplicador de morter autoanivellant. (mà d'obra) | 0.655 | 28.42 | 18.62 |
| mo069 | h | Ajudant aplicador de morter autoanivellant. (mà d'obra) | 0.655 | 25.28 | 16.56 |
| % | % | Costos directes complementaris | 2 % | 71.54 | 1.43 |
|  |  | Costos directes |  |  | 72.97 |
