# Reparació estructural de formigó, amb morter d'enduriment ràpid a base de ciment, modificat amb polímers

- Propietat de l'arxiu: CYPE Ingenieros S.A.
- Format: FIEBDC-3/2016
- Programa: Generador de preus de la construcció. CYPE Ingenieros, S.A.
- Data: 04/07/2024
- Divisa: EUR
- Costos indirectes: 3 %
- IVA: 21 %

## E Estructures

### EH Formigó armat

#### EHY Reparacions

**EHY012** m² Reparació estructural de formigó, amb morter d'enduriment ràpid a base de ciment, modificat amb polímers.
Aplicació manual de morter tixòtrop, d'enduriment ràpid (15 minuts), modificat amb polímers, reforçat amb fibres, resistent als sulfats, de retracció compensada, amb una resistència a compressió a 28 dies major o igual a 25 N/mm² i un mòdul d'elasticitat major o igual a 15000 N/mm², classe R3, tipus PCC, segons UNE-EN 1504-3, Euroclasse A1 de reacció al foc, segons UNE-EN 13501-1, en capa de 15 mm de gruix mitjà, amb acabat superficial remolinat amb esponja o remolinador, per a reparació i reforç estructural d'element de formigó.
Inclou: Preparació de la mescla. Aplicació del producte. Perfilat de les arestes. Curat.
Criteri d'amidament de projecte: Superfície mesurada segons documentació gràfica de Projecte.
Criteri de mesura d'obra: Es mesurarà la superfície realment executada segons especificacions de Projecte.

| Codi | Ut | Descripció | Rendiment | Preu | Import |
|---|---|---|---|---|---|
| mt09reo040d | kg | Morter tixòtrop, d'enduriment ràpid (15 minuts), modificat amb polímers, reforçat amb fibres, resistent als sulfats, de retracció compensada, amb una resistència a compressió a 28 dies major o igual a 25 N/mm² i un mòdul d'elasticitat major o igual a 15000 N/mm², classe R3, tipus PCC, segons UNE-EN 1504-3, Euroclasse A1 de reacció al foc, segons UNE-EN 13501-1, per a reparació estructural del formigó. (material) | 28.5 | 1.15 | 32.775 |
| mt08aaa010a | m³ | Aigua. (material) | 0.004 | 1.5 | 0.006 |
| mo020 | h | Oficial 1ª construcció. (mà d'obra) | 0.517 | 28.42 | 14.693 |
| mo113 | h | Peó ordinari construcció. (mà d'obra) | 0.517 | 23.81 | 12.310 |
| % | % | Costos directes complementaris | 2 % | 59.784 | 1.196 |
|  |  | Costos directes |  |  | 60.980 |

Residus:
- col·locació: mt09reo040d; factor de residu 0.0063

## Recursos

**mt09reo040d** kg Morter tixòtrop
Dades tècniques: Cost energètic 7.684 MJ; Emissió de CO2 0.474 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg
