# Trobada de coberta plana transitable, ventilada amb parament vertical. Impermeabilització amb làmines de poliolefines

- Propietat de l'arxiu: CYPE Ingenieros S.A.
- Format: FIEBDC-3/2016
- Programa: Generador de preus de la construcció. CYPE Ingenieros, S.A.
- Data: 13/06/2024
- Divisa: EUR
- Costos indirectes: 3 %
- IVA: 21 %

## Q Cobertes

### QB Planes transitables, ventilades

#### QBF Punts singulars

**QBF021** m Trobada de coberta plana transitable, ventilada amb parament vertical. Impermeabilització amb làmines de poliolefines.
Trobada de coberta plana transitable, ventilada, amb enrajolat fix, tipus convencional amb parament vertical; mitjançant la realització d'una reculada perimetral de més de 5 cm respecte al parament vertical i de més de 20 cm d'altura sobre la protecció de la coberta, reblert amb morter de ciment, industrial, M-2,5 col·locat sobre la impermeabilització formada per: banda de terminació per a làmina impermeabilitzant flexible tipus EVAC, de 480 mm d'amplada, composta d'un doble full de poliolefina termoplàstica amb acetat de vinil etilè, amb ambdues cares revestides de fibres de polièster no teixides, de 0,8 mm d'espessor i 625 g/m², fixada a la impermeabilització contínua de la coberta, amb adhesiu cimentós millorat C2 E, acabat amb un revestiment d'entornpeus de gres rústic, de 7 cm, 3 €/m col·locats amb junt obert (separació entre 3 i 15 mm), en capa fina amb adhesiu cimentós millorat de lligants mixtos, C2 TE, segons UNE-EN 12004, amb lliscament reduït i temps obert ampliat Webercol Flex Duo "WEBER", color gris i rejuntats con morter de junts cimentós millorat, tipus CG2 W A, segons UNE-EN 13888, amb absorció d'aigua reduïda i resistència elevada a l'abrasió, Webercolor Premium "WEBER", color Blanco, formació de ventilació perimetral de la cambra amb maó ceràmic buit i col·locació d'escopidor ceràmic de 11x24 cm, fixat al parament, com acabat de la ventilació perimetral de la cambra. Inclús complements de reforç en tractament de punts singulars mitjançant l'ús de peces especials per a la resolució d'angles interns i externs.
Inclou: Formació de la ventilació perimetral de la càmera i de la reculada perimetral. Neteja i preparació de la superfície. Col·locació de la banda de terminació amb adhesiu cimentós. Replantejament de les peces de sòcol. Tall de les peces i formació d'encaixos en cantonades i racons. Col·locació de l'entornpeu. Reomplert de junts. Col·locació de l'escopidor sobre la ventilació perimetral de la cambra.
Criteri d'amidament de projecte: Longitud mesurada en projecció horitzontal, segons documentació gràfica de Projecte.
Criteri de mesura d'obra: Es mesurarà en projecció horitzontal, la longitud realment executada segons especificacions de Projecte.

| Codi | Ut | Descripció | Rendiment | Preu | Import |
|---|---|---|---|---|---|
| mt04lcc010c | U | Maó ceràmic buit (totxana), per revestir, 29x14x9 cm, per a ús en fàbrica protegida (peça P), densitat 805 kg/m³, segons UNE-EN 771-1. (material) | 7 | 0.35 | 2.450 |
| mt04lcc010e | U | Maó ceràmic buit (H-16), per revestir, 24x19x14 cm, per a ús en fàbrica protegida (peça P), densitat 780 kg/m³, segons UNE-EN 771-1. (material) | 4 | 0.46 | 1.840 |
| mt08aaa010a | m³ | Aigua. (material) | 0.012 | 1.5 | 0.018 |
| mt09mif010ca | t | Morter industrial per a obra de paleta, de ciment, color gris, categoria M-5 (resistència a compressió 5 N/mm²), subministrat en sacs, segons UNE-EN 998-2. (material) | 0.011 | 53.48 | 0.588 |
| mt09mcr250a | kg | Adhesiu cimentós millorat, C2 E, amb temps obert ampliat, segons UNE-EN 12004, per a la fixació de geomembranes, compost per ciments especials, àrids seleccionats i resines sintètiques. (material) | 1.2 | 0.7 | 0.840 |
| mt15rev040dh | m | Banda de reforç per a làmina impermeabilitzant flexible tipus EVAC, de 480 mm d'amplada, composta d'un doble full de poliolefina termoplàstica amb acetat de vinil etilè, amb ambdues cares revestides de fibres de polièster no teixides, de 0,8 mm d'espessor i 625 g/m², subministrada en rotllos de 30 m de longitud. (material) | 1.15 | 9.16 | 10.534 |
| mt09mif010ba | t | Morter industrial per a obra de paleta, de ciment, color gris, categoria M-2,5 (resistència a compressió 2,5 N/mm²), subministrat en sacs, segons UNE-EN 998-2. (material) | 0.022 | 49.61 | 1.091 |
| mt09mcw010g | kg | Adhesiu cimentós millorat de lligants mixtos, C2 TE, segons UNE-EN 12004, amb lliscament reduït i temps obert ampliat Webercol Flex Duo "WEBER", color gris, a base de ciment gris, resines sintètiques especials, àrids silicis i calcaris i additius orgànics i inorgànics, amb molt baix contingut de substàncies orgàniques volàtils (VOC), amb resistència a la immersió en aigua. (material) | 0.24 | 0.38 | 0.091 |
| mt18rcr010a300 | m | Entornpeu ceràmic de gres rústic, de 7 cm d'amplada, 3,00€/m. (material) | 1.05 | 3 | 3.150 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 0.01 | 2.26 | 0.023 |
| mt20vce020a | m | Escopidor ceràmic de rajoleta catalana, acabat mat, color vermell, en peces de 11x24x1,2 cm, amb goteró. (material) | 1 | 3.76 | 3.760 |
| mt09mcr070a | kg | Morter de junts cimentós amb resistència elevada a l'abrasió i absorció d'aigua reduïda, CG2, per a junta oberta entre 3 i 15 mm, segons UNE-EN 13888. (material) | 0.164 | 0.99 | 0.162 |
| mo029 | h | Oficial 1ª aplicador de làmines impermeabilitzants. (mà d'obra) | 0.131 | 28.42 | 3.723 |
| mo067 | h | Ajudant aplicador de làmines impermeabilitzants. (mà d'obra) | 0.131 | 25.28 | 3.312 |
| mo020 | h | Oficial 1ª construcció. (mà d'obra) | 0.418 | 28.42 | 11.880 |
| mo113 | h | Peó ordinari construcció. (mà d'obra) | 0.535 | 23.81 | 12.738 |
| mo023 | h | Oficial 1ª enrajolador. (mà d'obra) | 0.243 | 28.42 | 6.906 |
| % | % | Costos directes complementaris | 2 % | 63.106 | 1.262 |
|  |  | Costos directes |  |  | 64.368 |

Residus:
- col·locació: mt04lcc010c; factor de residu 0.0310799
- col·locació: mt04lcc010e; factor de residu 0.021
- col·locació: mt09mif010ca; factor de residu 0.0189
- col·locació: mt09mcr250a; factor de residu 0.07
- col·locació: mt15rev040dh; factor de residu 0.0665867
- col·locació: mt09mif010ba; factor de residu 0.0189
- col·locació: mt09mcw010g; factor de residu 0.07
- col·locació: mt18rcr010a300 Entornpeu ceràmic de gres rústic, de 7 cm d'amplada, 3,00€/m; factor de residu 0.0385
- col·locació: mt09mcw050ia; factor de residu 0.07
- col·locació: mt20vce020a Escopidor ceràmic de rajoleta catalana, acabat mat, color vermell, en peces de 11x24x1,2 cm, amb goteró; factor de residu 0.0385
- col·locació: mt09mcr070a; factor de residu 0.07

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt04lcc010e** U Maó ceràmic buit (H-16)
Dades tècniques: Cost energètic 17.415 MJ; Emissió de CO2 1.207 kg; Codi LER 17 01 02; Massa de l'element 5.14 kg; Volum 0.004112 m3
Residus:
- embalatge: re170201 Fusta; rendiment 0.017 kg
- embalatge: re170203 Plàstic; rendiment 0.001 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt09mcr250a** kg Adhesiu cimentós millorat
Dades tècniques: Cost energètic 3.871 MJ; Emissió de CO2 0.344 kg; Codi LER 17 09 04; Massa de l'element 1 kg; Volum 0.000667 m3
Residus:
- embalatge: re170203 Plàstic; rendiment 0.003 kg

**mt15rev040dh** m Banda de reforç per a làmina impermeabilitzant flexible tipus EVAC
Dades tècniques: Cost energètic 29.350 MJ; Emissió de CO2 1.457 kg; Codi LER 17 02 03; Massa de l'element 0.3 kg; Volum 0.0005 m3
Residus:
- embalatge: re170203 Plàstic; rendiment 0.003 kg

**mt09mif010ba** t Morter industrial per a obra de paleta
Dades tècniques: Cost energètic 2050.870 MJ; Emissió de CO2 177.583 kg; Codi LER 17 01 01; Massa de l'element 1000 kg; Volum 0.666667 m3
Residus:
- embalatge: re150101 Envasos de paper i cartró; rendiment 8.571 kg
- embalatge: re170201 Fusta; rendiment 0.463 kg
- embalatge: re170203 Plàstic; rendiment 0.241 kg

**mt09mcw010g** kg Adhesiu cimentós millorat de lligants mixtos
Dades tècniques: Cost energètic 3.871 MJ; Emissió de CO2 0.344 kg; Codi LER 17 09 04; Massa de l'element 1 kg; Volum 0.000667 m3
Residus:
- embalatge: re170203 Plàstic; rendiment 0.003 kg

**mt18rcr010a300** m Entornpeu ceràmic de gres rústic, de 7 cm d'amplada, 3,00€/m
Dades tècniques: Cost energètic 12.700 MJ; Emissió de CO2 0.620 kg; Codi LER 17 01 03; Massa de l'element 1.05 kg; Volum 0.00084 m3
Residus:
- embalatge: re150101 Envasos de paper i cartró; rendiment 0.034 kg
- embalatge: re170201 Fusta; rendiment 0.004 kg

**mt09mcw050ia** kg Morter de junts cimentós millorat
Dades tècniques: Cost energètic 7.725 MJ; Emissió de CO2 0.576 kg; Codi LER 17 09 04; Massa de l'element 1 kg; Volum 0.000667 m3
Residus:
- embalatge: re150101 Envasos de paper i cartró; rendiment 0.02 kg
- embalatge: re170201 Fusta; rendiment 0.005 kg
- embalatge: re170203 Plàstic; rendiment 0.008 kg

**mt20vce020a** m Escopidor ceràmic de rajoleta catalana, acabat mat, color vermell, en peces de 11x24x1,2 cm, amb goteró
Dades tècniques: Cost energètic 37.302 MJ; Emissió de CO2 2.353 kg; Codi LER 17 01 03; Massa de l'element 4.4 kg; Volum 0.00352 m3
Residus:
- embalatge: re150101 Envasos de paper i cartró; rendiment 0.034 kg
- embalatge: re170201 Fusta; rendiment 0.004 kg

**mt09mcr070a** kg Morter de junts cimentós amb resistència elevada a l'abrasió i absorció d'aigua reduïda
Dades tècniques: Cost energètic 7.725 MJ; Emissió de CO2 0.576 kg; Codi LER 17 09 04; Massa de l'element 1 kg; Volum 0.000667 m3
Residus:
- embalatge: re150101 Envasos de paper i cartró; rendiment 0.02 kg
- embalatge: re170201 Fusta; rendiment 0.005 kg
- embalatge: re170203 Plàstic; rendiment 0.008 kg
