# Revestiment d´esglaó d´escala exterior, amb peces de gres porcellànic esmaltat. Col·locació en capa fina

- Propietat de l'arxiu: CYPE Ingenieros S.A.
- Format: FIEBDC-3/2016
- Programa: Generador de preus de la construcció. CYPE Ingenieros, S.A.
- Data: 25/01/2025
- Divisa: EUR
- Costos indirectes: 3 %
- IVA: 21 %

## R Revestiments i extradossats

### RE Esglaons

#### REG De peces ceràmiques

**REG210** m Revestiment d´esglaó d´escala exterior, amb peces de gres porcellànic esmaltat. Col·locació en capa fina.
Revestiment d'esglaó d'escala exterior, amb peces de gres porcellànic esmaltat, format per petjada amb cantell arrodonit, i davanter, gamma mitja, capacitat d'absorció d'aigua E<0,5%, grup BIa, segons UNE-EN 14411, amb resistència al lliscament Rd>45 segons UNE-EN 16165 i lliscabilitat classe 3 segons CTE. COL·LOCACIÓ: en capa fina i mitjançant encolat simple amb adhesiu cimentós d'enduriment normal, d'altes prestacions, C1 T, segons UNE-EN 12004, amb lliscament reduït Webercol Dur "WEBER", color gris. REJUNTAT: amb morter de junts cimentós millorat, tipus CG2 W A, segons UNE-EN 13888, amb absorció d'aigua reduïda i resistència elevada a l'abrasió, Webercolor Premium "WEBER", color Blanco, en junts de 2 mm d'espessor.
Inclou: Replanteig de les peces. Formació d'encastaments en cantonades i racons. Humectació de l'esglaonat. Col·locació amb morter de ciment. Estesa de cordills. Col·locació de les peces. Lliscat de la contrapetja. Neteja del tram.
Criteri d'amidament de projecte: Longitud de l'aresta formada per l'estesa i la davanter, mesurada segons documentació gràfica de Projecte.
Criteri de mesura d'obra: Es mesurarà en l'aresta d'intersecció entre estesa i davanter, la longitud realment executada segons especificacions de Projecte.

| Codi | Ut | Descripció | Rendiment | Preu | Import |
|---|---|---|---|---|---|
| mt09mcw010d | kg | Adhesiu cimentós d'enduriment normal, d'altes prestacions, C1 T, segons UNE-EN 12004, amb lliscament reduït Webercol Dur "WEBER", color gris, a base de ciment gris, resina sintètica, àrids silicis i calcaris i additius orgànics i inorgànics, amb resistència a la immersió en aigua. (material) | 1.485 | 0.33 | 0.490 |
| mt18bcp105pd | m | Petjada de gres porcellànic esmaltat amb cantell arrodonit, gamma mitja, capacitat d'absorció d'aigua E<0,5%, grup BIa, segons UNE-EN 14411, amb resistència al lliscament Rd>45 segons UNE-EN 16165 i lliscabilitat classe 3 segons CTE; determinació de la resistència a la gelada, segons UNE-EN ISO 10545-12; determinació de la resistència al xoc tèrmic, segons UNE-EN ISO 10545-9. (material) | 1.05 | 18.6 | 19.530 |
| mt18bcp106pd | m | Davanter de gres porcellànic esmaltat, gamma mitja, capacitat d'absorció d'aigua E<0,5%, grup BIa, segons UNE-EN 14411; determinació de la resistència a la gelada, segons UNE-EN ISO 10545-12; determinació de la resistència al xoc tèrmic, segons UNE-EN ISO 10545-9. (material) | 1.05 | 6.55 | 6.878 |
| mt18acc100a | U | Kit de creuetes de PVC per garantir un gruix dels junts entre peces d'entre 1 i 20 mm, en revestiments i paviments ceràmics. (material) | 0.052 | 2.4 | 0.125 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 0.046 | 2.26 | 0.104 |
| mo023 | h | Oficial 1ª enrajolador. (mà d'obra) | 0.835 | 29.67 | 24.774 |
| mo061 | h | Ajudant enrajolador. (mà d'obra) | 0.417 | 26.39 | 11.005 |
| % | % | Costos directes complementaris | 2 % | 62.906 | 1.258 |
|  |  | Costos directes |  |  | 64.164 |

Residus:
- col·locació: mt09mcw010d; factor de residu 0.07
- col·locació: mt18bcp105pd; factor de residu 0.0123
- col·locació: mt18bcp106pd; factor de residu 0.0385
- col·locació: mt09mcw050ia; factor de residu 0.07

## Recursos

**mt09mcw010d** kg Adhesiu cimentós d'enduriment normal
Dades tècniques: Cost energètic 3.871 MJ; Emissió de CO2 0.344 kg; Codi LER 17 09 04; Massa de l'element 1 kg; Volum 0.000667 m3
Residus:
- embalatge: re170203 Plàstic. (component de residu); rendiment 0.003 kg; Codi LER 17 02 03; Massa de l'element 1 kg; Volum 0.001667 m3

**mt18bcp105pd** m Petjada de gres porcellànic esmaltat amb cantell arrodonit
Dades tècniques: Cost energètic 3.496 MJ; Emissió de CO2 0.155 kg; Codi LER 17 01 03; Massa de l'element 0.23 kg; Volum 0.000184 m3
Residus:
- embalatge: re150101 Envasos de paper i cartró. (component de residu); rendiment 0.041 kg; Codi LER 15 01 01; Massa de l'element 1 kg; Volum 0.001333 m3
- embalatge: re170201 Fusta. (component de residu); rendiment 0.006 kg; Codi LER 17 02 01; Massa de l'element 1 kg; Volum 0.000909 m3

**mt18bcp106pd** m Davanter de gres porcellànic esmaltat
Dades tècniques: Cost energètic 3.221 MJ; Emissió de CO2 0.153 kg; Codi LER 17 01 03; Massa de l'element 0.23 kg; Volum 0.000184 m3
Residus:
- embalatge: re150101 Envasos de paper i cartró; rendiment 0.034 kg
- embalatge: re170201 Fusta; rendiment 0.004 kg

**mt09mcw050ia** kg Morter de junts cimentós millorat
Dades tècniques: Cost energètic 7.725 MJ; Emissió de CO2 0.576 kg; Codi LER 17 09 04; Massa de l'element 1 kg; Volum 0.000667 m3
Residus:
- embalatge: re150101 Envasos de paper i cartró; rendiment 0.02 kg
- embalatge: re170201 Fusta; rendiment 0.005 kg
- embalatge: re170203 Plàstic; rendiment 0.008 kg
