# Base de morter lleuger de ciment

- Propietat de l'arxiu: CYPE Ingenieros S.A.
- Format: FIEBDC-3/2016
- Programa: Generador de preus de la construcció. CYPE Ingenieros, S.A.
- Data: 04/07/2024
- Divisa: EUR
- Costos indirectes: 3 %
- IVA: 21 %

## R Revestiments i extradossats

### RS Paviments

#### RSB Bases de paviment i grans recrescuts

**RSB011** m² Base de morter lleuger de ciment.
Base per a paviment interior, de 35 mm d'espessor, de morter lleuger, CT - C12 - F3 segons UNE-EN 13813, aplicat manualment, sobre làmina d'aïllament per a formació de terra flotant. Inclús banda de panell rígid de poliestirè expandit per a la preparació dels junts perimetrals de dilatació.
Criteri de valoració econòmica: El preu no inclou la làmina d'aïllament.
Inclou: Replanteig i marcat de nivells. Preparació de les juntes perimetrals de dilatació. Formació de mestres. Abocat i estesa del morter. Reglejat del morter. Cura del morter.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.1 | 0.92 | 0.092 |
| mt09mcp200g | kg | Morter lleuger, CT - C12 - F3 segons UNE-EN 13813, compost per ciments, additius, àrids i granulats de suro seleccionats, densitat 1500 kg/m³, per a espessors fins a 5 cm, utilitzat en anivellació de paviments. (material) | 47.25 | 0.4 | 18.900 |
| mq06hor010 | h | Formigonera elèctrica amb una capacitat de pastat de 160 l. (maquinària) | 0.006 | 3.45 | 0.021 |
| mo020 | h | Oficial 1ª construcció. (mà d'obra) | 0.171 | 28.42 | 4.860 |
| mo113 | h | Peó ordinari construcció. (mà d'obra) | 0.171 | 23.81 | 4.072 |
| % | % | Costos directes complementaris | 2 % | 27.945 | 0.559 |
|  |  | Costos directes |  |  | 28.504 |

Residus:
- col·locació: mt16pea020a; factor de residu 0.048
- col·locació: mt09mcp200g; factor de residu 0.0063

## Recursos

**mt16pea020a** m² Panell rígid de poliestirè expandit
Dades tècniques: Cost energètic 29.913 MJ; Emissió de CO2 1.057 kg; Codi LER 17 06 04; Massa de l'element 0.3 kg; Volum 0.0005 m3
Residus:
- embalatge: re170203 Plàstic. (component de residu); rendiment 0.024 kg; Codi LER 17 02 03; Massa de l'element 1 kg; Volum 0.001667 m3

**mt09mcp200g** kg Morter lleuger, CT - C12 - F3 segons UNE-EN 13813
Dades tècniques: Cost energètic 2.394 MJ; Emissió de CO2 0.194 kg; Codi LER 17 01 01; Massa de l'element 1 kg; Volum 0.000667 m3
Residus:
- embalatge: re150101 Envasos de paper i cartró. (component de residu); rendiment 0.014 kg; Codi LER 15 01 01; Massa de l'element 1 kg; Volum 0.001333 m3
- embalatge: re170201 Fusta. (component de residu); rendiment 0.001 kg; Codi LER 17 02 01; Massa de l'element 1 kg; Volum 0.000909 m3
- embalatge: re170203 Plàstic; rendiment 0.003 kg
