# Beurda de paviment de pedra natural

- Propietat de l'arxiu: CYPE Ingenieros S.A.
- Format: FIEBDC-3/2016
- Programa: Generador de preus de la construcció. CYPE Ingenieros, S.A.
- Data: 04/07/2024
- Divisa: EUR
- Costos indirectes: 3 %
- IVA: 21 %

## R Revestiments i extradossats

### RS Paviments

#### RSY Reparacions

**RSY030** m² Beurda de paviment de pedra natural.
Beurada de paviment de pedra natural amb juntes enrasades de 3 mm d'amplada, mitjançant morter de junts cimentós millorat, tipus CG2 W A, segons UNE-EN 13888, amb absorció d'aigua reduïda i resistència elevada a l'abrasió, Webercolor Junta Ancha "WEBER", color Blanco. Fins i tot eliminació del material de juntes existent amb mitjans manuals, retirada del material disgregat amb brotxa o raspall i bufat de les juntes amb aire a pressió prèviament a la beurada, talls, eliminació del material sobrant, neteja del paviment, retirada i apilament de les restes generades.
Inclou: Buidatge i neteja de les juntes. Abocament del material de rejuntat. Neteja del paviment. Retirada i apilament de les restes generades.
Criteri d'amidament de projecte: Superfície mesurada segons documentació gràfica de Projecte.
Criteri de mesura d'obra: Es mesurarà la superfície realment executada segons especificacions de Projecte.

| Codi | Ut | Descripció | Rendiment | Preu | Import |
|---|---|---|---|---|---|
| mt09mcw050ha | kg | Morter de junts cimentós millorat, tipus CG2 W A, segons UNE-EN 13888, amb absorció d'aigua reduïda i resistència elevada a l'abrasió, Webercolor Junta Ancha "WEBER", color Blanco, compost de ciment, àrids calcaris, resines sintètiques, additius orgànics i inorgànics específics i pigments minerals, amb molt baix contingut de substàncies orgàniques volàtils (VOC), de enduriment sense retracció i impermeable a l'aigua, per a rejuntat de tot tipus de peces ceràmiques i pedres naturals, per junts de 3 a 15 mm. (material) | 0.04 | 1.23 | 0.049 |
| mq08lch030 | h | Equip de doll d'aire a pressió. (maquinària) | 0.059 | 3.19 | 0.188 |
| mo077 | h | Ajudant construcció. (mà d'obra) | 0.356 | 25.28 | 9.000 |
| mo113 | h | Peó ordinari construcció. (mà d'obra) | 0.356 | 23.81 | 8.476 |
| % | % | Costos directes complementaris | 2 % | 17.713 | 0.354 |
|  |  | Costos directes |  |  | 18.067 |

Residus:
- col·locació: mt09mcw050ha; factor de residu 0.07

## Recursos

**mt09mcw050ha** kg Morter de junts cimentós millorat
Dades tècniques: Cost energètic 7.725 MJ; Emissió de CO2 0.576 kg; Codi LER 17 09 04; Massa de l'element 1 kg; Volum 0.000667 m3
Residus:
- embalatge: re150101 Envasos de paper i cartró. (component de residu); rendiment 0.02 kg; Codi LER 15 01 01; Massa de l'element 1 kg; Volum 0.001333 m3
- embalatge: re170201 Fusta. (component de residu); rendiment 0.005 kg; Codi LER 17 02 01; Massa de l'element 1 kg; Volum 0.000909 m3
- embalatge: re170203 Plàstic. (component de residu); rendiment 0.008 kg; Codi LER 17 02 03; Massa de l'element 1 kg; Volum 0.001667 m3
